# Perleberger Str. 22/ Rathenower Str. 27
Angebotsaufforderung (GAEB DA XML 3.0, DA83)
Projekt: 017478
Währung: EUR
Erstellt mit: GXML Toolbox V3.3 R20230829, iTWO_64 V24.0.454, 16.06.2026

## DECKBLATT
Leistungsverzeichnis:
Kellersanierung

Stand Mai 2026

Bauvorhaben:  Perleberger Str. 22/ Rathenower Str. 27

Bauherren:  Covivio Berlin C GmbH

Planung und Bauleitung:  Covivio Immobilien GmbH,
  Herr Broese
  Cornelius-Fredericks-Straße 19-21, 13351 Berlin

Angebot über:  Kellersanierung

Ausführungsbeginn:  06. Juli 2026

Ausführungsende:  07. August 2026

## BAUVORHABEN: KELLERSANIERUNG
BAUVORHABEN:  Kellersanierung
=========================================

GEWERK:  Kellersanierung

Ausführungszeitraum: Juli 2026 bis August 2026

Soweit nicht anders beschrieben enthalten die nachfolgenden Positionen jeweils die Lieferung der genannten Materialien, sowie aller erforderlichen Klein- und Zubehörmaterialien. Ausgebaute Materialien sind jeweils abzufahren und zu entsorgen.

Die Baustelle ist vor Angebotsabgabe zu Besichtigen. Sollten Unklarheiten zur Ausführung oder zu einzelnen Positionen bestehen, sind diese unbedingt vor Angebotsabgabe durch den Auftragnehmer mit dem Auftraggeber zu klären.

Termine
Ausführung ab (siehe oben)

Aufmaß

Maßgebend für die Abrechnung ist das nach Fertigstellung aller Arbeiten
gemeinsam mit Ihnen und unserer Bauleitung zu nehmende Aufmaß.

Leistung
Die Wohnungsgesellschaften behalten sich das Recht vor, einzelne Positionen aus dem Auftragsumfang herauszunehmen, ohne das hierfür Kosten geltend gemacht werden können oder eine Änderung der Einheitspreise anderer Positionen erfolgt.

Der Arbeitsumfang bestimmt sich ausschließlich nach dem Text unserer Bestellung und etwaig schriftlich erteilten Nachbestellungen.

Lieferungen und Leistungen, denen keine schriftliche Bestellung zu Grunde liegt, werden von uns nicht abgerechnet.

Für Änderungen aufgrund behördlicher Auflagen oder die von uns gewünscht werden, sind auf der Basis des Hauptangebotes entsprechende Ergänzungsangebote einzureichen.
Wesentliche Veränderungen im Leistungsumfang sind uns rechtzeitig durch ein schriftliches Nachtragsangebot zu melden. Dies gilt für zusätzliche, im Leistungsverzeichnis nicht enthaltene Arbeiten, aber auch bei Massenerhöhungen.

Bedingungen für die Entsorgung von Abfällen

Der Leistungserbringer ist verpflichtet, die bei uns anfallenden Abfälle ordnungsgemäß und
sofort zu entsorgen. Zu diesem Zweck hat er die einschlägigen Gesetze, Verordnungen und sonstigen öffentlich-rechtlichen Vorschriften einzuhalten.

Der Leistungserbringer sichert zu und führt auf unser Verlangen den Nachweis, dass er die
behördliche Einsammlungs- oder Beförderungsgenehmigung nach dem Abfallgesetz hat.
Das Erlöschen dieser Genehmigung ist uns unverzüglich schriftlich mitzuteilen. Die Erklärung des Betreibers der Abfallentsorgungsanlage über die Übernähme der Abfälle ist vor der Beförderung vorzulegen.

Mit Übernahme der Abfälle durch den Leistungserbringer gehen Eigentum, Gefahr, Verkehrssicherungs-pflicht und öffentlich-rechtliche Verantwortung auf diesen über.

Die Beförderung hat auf direktem Fahrweg ohne Unterbrechung, Zwischenlagerung und Umladung auf andere Transportmittel zu erfolgen.  Der Leistungserbringer hat die behördlich geforderten Begleitscheine mit sich zu fuhren und ihre Quittierung durch den Betreiber der Abfallentsorgungsanlage herbeizuführen. Sind solche Begleitscheine nicht erforderlich, hat er uns eine Übernahmebestätigung durch den Betreiber der Abfallentsorgungsanlage unverzüglich vorzulegen.

Der Leistungserbringer hat uns jede Störung in der ordnungsgemäßen Abfallentsorgung sofort zu melden.  Die Behebung der Störung hat - abgesehen von unaufschiebbaren Eilfällen - im Benehmen mit uns zu erfolgen. Davon unberührt bleibt die volle Verant-wortlichkeit des Leistungserbringers für die ordnungsgemäße Entsorgung der Abfälle.

Wir können Prüfungen zur Feststellung durchführen, ob der Leistungserbringer seinen Pflichten nachgekommen ist. Hierzu können wir zum Beispiel Einsicht nehmen in die vom Leistungserbringer nach öffentlich-rechtlichen Vorschriften zu führenden Nachweisbücher und in den Genehmigungsbescheid der angefahrenen Abfallentsorgungsanlage, dessen Vorlage der Leistungserbringer zu bewirken hat.

Der Leistungserbringer hat zur Abdeckung aller - sowohl seiner als auch unserer - sich aus der Abfallbeseitigung ergebenden Haftungsrisiken unter Einschluß des Gewässerschäden -Haftungsrisikos auf seine Kosten eine Haftpflichtversicherung in ausreichender Höhe für Personen-, Sach- und Vermögensschäden abzuschließen und uns den Abschluß auf Verlangen nachzuweisen.  Diese Regelung läßt die Haftung des Leistungserbringers unberührt.

Die in diesen Bedingungen festgelegten Pflichten hat der Leistungserbringer jedem Dritten aufzuerlegen, dessen er sich zur Erfüllung dieser Pflichten bedient.

## A) ALLGEMEINE VORBEMERKUNGEN FÜR LEISTUNGSVERZEICHNISSE
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) TECHNISCHE VORBEMERKUNGEN
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

## 01 19.05.26_Kellersan. Perleberger Str. 22 / Rathenower Str. 27
Datum: 16.06.2026

*Hinweis: FOTOS*
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
*Hinweis: Ergänzende Vorbemerkung- Geltung für alle Positionen*
Ausführungsbereiche / Bauabschnitte

Alle ausgeschriebenen Leistungen sind ausschließlich in den vom Auftraggeber festgelegten Teilbereichen / Bauabschnitten auszuführen.
Eine Ausführung im gesamten Kellerbereich ist nicht geschuldet.

Die Lage, Abgrenzung und der Umfang der jeweiligen Maßnahmen ergeben sich aus:

Bestands- und Schadenskartierungen

Planunterlagen des Auftraggebers

örtlicher Einweisung vor Ausführungsbeginn

Nicht betroffene Flächen bleiben unberührt und sind während der Arbeiten zu schützen.
Die Abrechnung erfolgt ausschließlich nach Aufmaß der tatsächlich bearbeiteten Teilflächen.

### Bereich 01 Baustelleneinrichtung

#### Abschnitt 01.01 Baustelleneinrichtung

**01.01.0010 Genehmigungen einholen**
*** Pauschalposition
Einholen aller erforderlichen Genehmigungen und behördlichen Freigaben für die Baustelle, z. B. Aufstellgenehmigungen, Zufahrtsregelungen, Lagerflächen.
Leistungsumfang umfasst nur die beantragten Genehmigungen, nicht die Bauausführung selbst.
Menge: 1,000 psch

**01.01.0020 Auf- und Abbau Baustelle**
*** Pauschalposition
Auf- und Abbau sämtlicher Baustelleneinrichtungen, inkl. fachgerechtem Aufbau, Absicherung und anschließender Demontage.
Ausführung nur für die bereitgestellten Einrichtungen.
Menge: 1,000 psch

**01.01.0030 Baustellen-Vorhaltung**
*** Pauschalposition
Vorhaltung der Baustelle während der Bauzeit, inkl. Reinigung, Absicherung und Kontrolle der Einrichtungen.
Keine zusätzlichen Bauleistungen außerhalb der Einrichtung.

7 Wochen
Menge: 1,000 psch

**01.01.0031 Bauwasser inkl. Zwischenzähler herstellen**
Bauwasser inkl. Zwischenzähler herstellen
Vorhaltung über den Bauabschnitt
Menge: 1,000 Stck

**01.01.0040 Stromanschluss**
*** Pauschalposition
Herstellen und Vorhalten eines Baustromanschlusses einschließlich Baustromverteiler, Absicherung, Leitungsführung und betriebsfertigem Anschluss aller erforderlichen Geräte.
Menge: 1,000 psch

**01.01.0041 Absperrung Arbeitsbereich**
*** Pauschalposition
Liefern, aufbauen und vorhalten von Absperrungen, Schutzgittern und Warnkennzeichnungen zur Sicherung des Arbeitsbereiches im Hof und Kellerbereich.
Menge: 1,000 psch

**01.01.0042 Staubschutzmaßnahmen**
*** Pauschalposition
Liefern, herstellen und vorhalten von Staubschutzmaßnahmen während der gesamten Bauzeit. Einschließlich Staubschutzwänden, Folienabschottungen, Schutzabklebungen und Reinigung angrenzender Bereiche.
Menge: 1,000 psch

**01.01.0060 Baustellen WC**
Liefern, aufstellen, vorhalten, reinigen und abbauen einer mobilen Toiletteneinheit für die Dauer der Bauarbeiten.

Grundstandzeit: 7 Wochen.
Menge: 1,000 Stck

### Bereich 02 Schuttabtrag

#### Abschnitt 02.02 Schutt

**02.02.0010 Containerstellung**
Anlieferung, Stellung und Abholung von Containern für Bauschutt und Abbruchmaterialien einschließlich aller Transport- und Nebenkosten.
Menge: 1,000 Stck

**02.02.0020 Schutt aufnehmen und verladen**
Aufnehmen, zusammentragen und verladen sämtlicher anfallender Abbruch- und Schuttmaterialien aus Keller- und Hofbereichen einschließlich Handtransport.

Einheit: m³
Menge: 30,000 m³

**02.02.0030 Schutttransport und Entsorgung**
Transport und fachgerechte Entsorgung sämtlicher anfallender Bauschuttmaterialien einschließlich Entsorgungsnachweisen und Gebühren.
Menge: 30,000 m³

### Bereich 03 Elektro

#### Abschnitt 03.01 Elektro

**03.01.0010 Vorhandener Zähler und HA prüfen**
*** Pauschalposition
*** Bedarfsposition ohne GB
Prüfung des vorhandenen Hausanschlusses sowie der Zähleranlage auf Funktionsfähigkeit und ausreichende Kapazität für die geplanten Bau- und Kellerarbeiten.
Menge: 1,000 psch

**03.01.0015 Demontage Bestandsleitungen**
*** Pauschalposition
*** Bedarfsposition ohne GB
Fachgerechter Ausbau vorhandener Installationsleitungen inkl. Befestigungen, Trennen an Anschlussstellen, Ausbau aus Bauteilen sowie Abtransport und Entsorgung.
Menge: 1,000 psch

**03.01.0020 Anbringen provisorische Leitungen**
*** Bedarfsposition ohne GB
Liefern und montieren provisorischer elektrischer Leitungen für die Bauphase einschließlich Befestigung, Schutzmaßnahmen und späterem Rückbau.
Menge: 40,000 lfm

**03.01.0030 Anbringen provisorische Lampen**
*** Bedarfsposition ohne GB
Liefern und montieren provisorischer Beleuchtungskörper zur Ausleuchtung der Keller- und Arbeitsbereiche während der Bauzeit.
Menge: 6,000 Stck

**03.01.0040 Wiederherstellung Elektroinstallation**
*** Pauschalposition
*** Bedarfsposition ohne GB
Nach abschluss der Arbeiten Elektroinstalationen fachgerecht wieder andbringen und prüfen.
Menge: 1,000 psch

### Bereich 04 Lichtschächte

#### Abschnitt 04.01 Lichtschächte und Kellerfenster

**04.01.0010 Lichtschächte öffnen und aufarbeiten**
Lichtschächte öffnen und aufarbeiten:
Vorh. Fensteröffnung im Kellerbereich
bis ca. 45/45 cm mit Kalkstein 2DF d=11,5cm
vollfugig vermauern. Außenkante bündig mit
Außenkante Bestandsmauerwerk.
Der anfallende Schutt wird Eigentum
des Auftragsnehmers, ist zur Sammelstelle
zu schaffen, abzutransportieren und fachgerecht
zu entsorgen.
Menge: 10,000 Stck

**04.01.0015 Lichtschächte abdichten**
Nach öffnung und Ausarbeitung Lichtschächte abdichten und auf darauffolgende Arbeiten vorbereiten.
Menge: 10,000 Stck

**04.01.0017 Kiespackung Lichtschacht erneuern**
Alte Kiesfüllung ausbauen und entsorgen, neue gewaschene Kiespackung 8/16 mm liefern und einbauen.
Menge: 10,000 Stck

**04.01.0018 Lichtschachtrost erneuern**
Vorhandenen Lichtschachtrost demontieren und entsorgen. Lieferung und Montage eines neuen, verzinkten oder gleichwertigen Rostes einschließlich passender Auflager und Befestigung. Anpassung an Bestand.
Menge: 10,000 Stck

**04.01.0020 Stahl Kellerfenster**
Lieferung und fachgerechter Einbau von Stahlkellerfenstern zweiflüglig (Gitter) in vorhandene Wandöffnungen in den vorgegebenen Bereichen, inkl. Befestigung, ausrichten und abdichten der Anschlussfugen an das Mauerwerk.
Anarbeitung an angrenzende Bauteile, Oberfläche roh bzw. grundiert, für weitere Beschichtung geeignet.
Ausführung abschnittsweise, keine vollflächigen Arbeiten.

Menge: 10 Stk
Maße bis 100 cm x 60 cm
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Menge: 10,000 Stck

**04.01.0030 Acrylglasabdeckung**
Menge: 10,000 Stck

### Bereich 06 Bodenarbeiten

#### Abschnitt 06.01 Bodenarbeiten

**06.01.0010 Rückbau Bodenaufbau in festgelegten Teilbereichen**
Rückbau Bodenaufbau in festgelegten Teilbereichen bis 15cm
vorh.Bodenaufbau:
Ziegel, Sand, Mischschutt

Aufnehmen und fachgerechtes Entsorgen vorhandener Bodenbeläge und Bodenaufbauten in den vom Auftraggeber festgelegten Teilbereichen des Kellers.
Der Rückbau erfolgt abschnittsweise, begrenzt auf geschädigte bzw. vorgegebene Flächen, nicht flächendeckend.
Inkl. Sortierung, Abtransport und Entsorgung.

Teilflächen gemäß Aufmaß
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Menge: 330,000 m²

**06.01.0020 Zulage schadstoffbelasteter Schutt**
Beprobung erfolgt durch AN und Nachweis an Bauherrn
Proben 3 Stück
Inkl. Entsorgung / Entsorgungsnachweis
Menge: 3,000 m³

**06.01.0025 Kapilarbrechende Schicht einbringen**
*** Bedarfsposition ohne GB
Kapillarbrechende Schicht aus Kies-/Splittgemisch 16/32 mm liefern, einbauen und verdichten. Untergrund vorbereiten, einschließlich aller Nebenarbeiten.
Menge: 330,000 m³

**06.01.0030 Bodenflächen manuell verdichten**
Manuelles Verdichten von Bodenflächen in den vorgegebenen Teilbereichen mit geeignetem Handverdichtungsgerät (z. B. Handstampfer oder Rüttelplatte mit geringer Verdichtungsenergie), abgestimmt auf die örtlichen Gegebenheiten im Keller.
Ausführung lagenweise bis zur erforderlichen Tragfähigkeit als Vorbereitung für nachfolgende Bodenaufbauten.
Keine maschinelle Großverdichtung geschuldet.
Menge: 330,000 m²

**06.01.0040 Feinplanum herstellen**
Herstellen eines ebenen Feinplanums in den vorgegebenen Teilbereichen als Untergrund für nachfolgende Bodenaufbauten.
Abziehen, Ausrichten und Feinprofilieren der Bodenfläche auf Sollhöhe und Ebenheit.
Ausführung abschnittsweise, ohne flächendeckende Arbeiten im gesamten Keller.
Menge: 330,000 m²

**06.01.0050 Zulage Betonsägearbeiten Estrichanschluss**
Zulage für Betonsägearbeiten zur Herstellung eines sauberen, geradlinigen Anschlusses zwischen bestehenden und neuen Estrichflächen.
Sägen entlang der vorgegebenen Schnittlinien, inkl. exaktem Trennen des Bestandsestrichs, zur Vermeidung von Ausbrüchen und für einen fachgerechten Übergang.
Menge: 30,000 lfm

**06.01.0060 Estrichpumpe**
Stellen, Vorhalten und Betreiben einer Estrichpumpe einschließlich An- und Abtransport, Einrichten, Umsetzen innerhalb der Baustelle sowie Reinigung nach Gebrauch.
Einsatz nur für die in Teilbereichen auszuführenden Estricharbeiten.

Abrechnung unabhängig von der Estrichmenge.
Menge: 1,000 Stck

**06.01.0070 Zementestrich in definierten Abschnitten**
Zementestrich in definierten Abschnitten

Herstellung eines neuen Zementestrichs auf Trennlage  in den zuvor rückgebauten und freigegebenen Teilflächen.
Nenndicke 60 mm, inkl. Etsrich/Armierungsmatte.

Übergänge zu bestehenden Bodenflächen sind höhengleich und fachgerecht auszuführen.

Teilflächen gemäß Aufmaß
Menge: 330,000 m²

### Bereich 07 Deckenarbeiten

#### Abschnitt 07.01 Holzdecken

**07.01.0010 Holzdecke in Flur austauschen**
Rückbau schadhafter Holzdeckenbereiche im Flur und Herstellen einer neuen tragfähigen Holzbalkendecke einschließlich erforderlicher Anschlüsse.
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Menge: 15,000 m²

**07.01.0020 Neue Holzdecke F30 Platten**
Unterseitige Deckenverkleidung mit F30-Brandschutzplatten inkl. Unterkonstruktion herstellen. Durchdringungen brandschutzgerecht ausbilden und abdichten.
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Menge: 15,000 m²

#### Abschnitt 07.02 Balken und Trägersanierung

**07.02.0010 Verkehrssicherung: Deckenträger temporär abfangen**
Temporäres statisches Abfangen vorhandener Deckenträger während der Sanierungsarbeiten einschließlich aller erforderlichen Sicherungsmaßnahmen.
Menge: 10,000 Stck

**07.02.0020 Untermauerung Kellerdecke mit Punktfundament**
Herstellen einer abschnittsweisen Untermauerung der bestehenden Kellerdecke.
 Aufmauern tragender Betonsteine mit kraftschlüssigem Anschluss an die Decke.
Inkl. Material, Einbau und Nebenleistungen.
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Menge: 30,000 m³

**07.02.0025 Fundament herstellen**
Aushub von Fundamenttaschen, Herstellung von Punktfundamenten, darauf Aufmauern tragender Betonsteine mit kraftschlüssigem Anschluss an die Decke.
Inkl. Material, Einbau und Nebenleistungen.
50x50cm
Menge: 6,000 Stk

**07.02.0030 Neue Träger einbringen**
Neue Stahlträger einbringen IPE 120
In Einzellängen bis 1,00m Länge inkl. Anputzarbeiten
Menge: 12,000 lfm

**07.02.0040 Trägersanierung, MW verputzen**
Ausbessern und Neuverputzen von Mauerwerksbereichen im Anschluss an Trägersanierungen einschließlich Untergrundvorbereitung.
Menge: 15,000 lfm

#### Abschnitt 07.03 Kappendecken

**07.03.0030 Kappendecke abstützen**
Herstellen und Vorhalten einer temporären Abstützkonstruktion zur Sicherung der Kappendecke während der Sanierungsarbeiten einschließlich Lastabtragung und Anpassung an Bauzustände.
Menge: 40,000 m²

**07.03.0040 Träger und Auflager sanieren**
Reinigung, Entrostung und Korrosionsschutz der Stahlträger sowie Instandsetzung der Auflagerbereiche im Mauerwerk einschließlich Ergänzung und Verguss mit geeignetem Mörtel.
Menge: 50,000 m

**07.03.0050 Risse verpressen / verfugen**
Kraftschlüssiges Verpressen von Rissen sowie Nachverfugung von Anschluss- und Lagerfugen zur Wiederherstellung der Tragwirkung und Stabilität der Kappendecke.
Menge: 50,000 m

### Bereich 08 Hofarbeiten

#### Abschnitt 08.01 Hofarbeiten

**08.01.0010 Hof freiräumen von Fahrrädern**
*** Pauschalposition
Räumen und temporäres Umsetzen vorhandener Fahrräder und beweglicher Gegenstände im Hofbereich zur Herstellung der Arbeitsflächen.
Menge: 1,000 psch

**08.01.0020 Fahrradbügel anbringen**
Fahrradbügel anbringen_ Kreuzberger Bügel
Inkl. Einbau von Betonfundamenten.
Ggf. ist eine Stahlpaltte mit Verschaubung ausführbar.
Menge: 20,000 Stck

**08.01.0021 Klinkerziegel ausbessern**
Klinkerziegel durch Austausch einzelner
Steine ausbessern;
Lose bzw. kaputte Steine durch Aufschneiden
der Stoßfuge ausbauen und als Bauschutt entsorgen.
Neueinbau von Klinkersteinen und anpassen an das bestehende Mauerwerk.
Maße: NF, 240 x 115 x 71 mm
Ort: Grundstücksmauer Innenhof
Menge: 25,000 Stck

**08.01.0022 Glattputz aussbessern**
Ausbessern schadhafter Glattputzflächen einschließlich Untergrundvorbereitung und Anpassung an Bestandsflächen.
Menge: 38,000 m²

**08.01.0023 Außenwandanstrich**
*** Bedarfsposition ohne GB
Reinigen, grundieren und streichen der Außenwandflächen im Hofbereich mit geeigneter Fassadenfarbe in abgestimm
Menge: 38,000 m²

### Bereich 09 Sockelsanierung

#### Abschnitt 09.01 Sockelsanierung

**09.01.0005 Sockelbereich reinigen**
Sockelbereich reinigen, entfernen biologischer Beläge.
Menge: 60,000 m²

**09.01.0010 Putzschäden EG bis 2,5 m Höhe**
Geschädigten Wandputz im Erdgeschoss bis 2,50 m Höhe abschlagen und fachgerecht entsorgen.
Untergrund reinigen, schadhafte Fugen ausbessern und Haftbrücke herstellen.
Abtragung bis max. 3cm
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Menge: 40,000 m²

**09.01.0011 Flexible Dichtungsschlämme**
Flexible mineralische Dichtungsschlämme auf vorbereitete Wandflächen mehrlagig aufbringen. Untergrund reinigen, vornässen und gemäß Herstellervorgaben vorbereiten. Anschlüsse und Übergänge fachgerecht ausbilden.
Menge: 45,000 m²

**09.01.0012 Zulage Mehrstärken Putz abschlagen**
Zulage für erhöhten Aufwand beim Entfernen von Putzflächen mit überdurchschnittlichen Schichtdicken einschließlich zusätzlicher Entsorgung.
Menge: 1,000 m²

**09.01.0013 Glattputz herstellen**
Neuen Glattputz auf vorbereiteten Wandflächen herstellen einschließlich Haftbrücke, Unterputz und Oberflächenbearbeitung. Oberfläche an angrenzende Bestandsflächen angleichen.
Menge: 45,000 m²

**09.01.0014 Zulage profilierter Bossenputz**
Zulage zur Wiederherstellung profilierter bzw. strukturierter Bossenputzflächen entsprechend Bestand einschließlich Nachbildung vorhandener Oberflächenstruktur.
Menge: 45,000 m²

**09.01.0017 Eckschutzschienen herstellen**
Liefern und einbauen von verzinkten bzw. Edelstahl-Eckschutzschienen an Außenecken neu herzustellender Putzflächen.
Menge: 20,000 lfm

**09.01.0020 Außenwandanstrich**
Reinigen, grundieren und zweimaliger deckender Fassadenanstrich der bearbeiteten Sockel- und Wandflächen mit diffusionsoffener Fassadenfarbe.
Menge: 65,000 m²

### Bereich 12 Horizontalsperre

#### Abschnitt 12.01 Chemische Horizontalsperre

**12.01.0015 Voruntersuchung Bestimmung Durchfreuchtungsgrad**
*** Pauschalposition
Durchführen von Feuchtemessungen zur Bestimmung des Durchfeuchtungsgrades des vorhandenen Mauerwerks einschließlich Dokumentation und Auswertung.
Menge: 1,000 psch

**12.01.0017 Voruntersuchung Salzbeanspruchung**
*** Pauschalposition
Entnahme und Untersuchung von Mauerwerksproben zur Bestimmung der Salzbelastung einschließlich Analyse und Dokumentation.
Menge: 1,000 psch

**12.01.0017.0 Injektionspacker setzen und entfernen**
*** Pauschalposition
Menge: 1,000 psch

**12.01.0017.1 Bohnmehl aufnehmen und entfernen**
*** Pauschalposition
Menge: 1,000 psch

**12.01.0017.2 Horizontalsperre Wanddicke bis 85cm**
Horizontalsperre Wanddicke bis 85cm
Horizontalsperre im Injektionsverfahren
hesrtellen. Die erforderlichen Löcher bohren,
Injektoren setzen und vermörteln, Abdichtungsharz
unter Druck gemäß Herstellerrichtlinien einbringen,
Injektoren nach Aushärtung des Hrzes versenken,
Löcher verschließen und farblich weiß anpassen.
Menge: 50,500 m

**12.01.0017.3 Horizontalsperre Wanddicke bis 65cm**
*** Bedarfsposition ohne GB
Horizontalsperre Wanddicke bis 65 cm
Horizontalsperre im Injektionsverfahren
hesrtellen. Die erforderlichen Löcher bohren,
Injektoren setzen und vermörteln, Abdichtungsharz
unter Druck gemäß Herstellerrichtlinien einbringen,
Injektoren nach Aushärtung des Hrzes versenken,
Löcher verschließen und farblich weiß anpassen.
Menge: 50,500 m

**12.01.0017.4 Mehrverbrauch Injektionsmaterial**
*** Bedarfsposition ohne GB
Mehrverbrauch Injektionsgel MC-INJEKT
GL-95 TR
bezogen auf den kalkulierten Verbrauch.
Der Preis bezieht sich auf 1,0 kg fertige
Injektionsflüssigkeit.
Menge: 1,000 kg

**12.01.0017.5 Stundensatz Facharbeiter**
*** Bedarfsposition ohne GB
Stundenlohnarbeiten durch qualifizierten Facharbeiter auf besondere Anordnung der Bauleitung einschließlich Werkzeug und Kleinmaterial.
Menge: 20,000 h

**12.01.0017.6 Anlegen Probefläche**
*** Pauschalposition
Herstellen einer Probefläche zur Abstimmung des Injektions- und Abdichtungssystems einschließlich Dokumentation und Freigabe.
Menge: 1,000 psch

**12.01.0020 Dokumentation Injektionsmengen**
*** Pauschalposition
Menge: 1,000 psch

#### Abschnitt 12.02 horizontale Abdichtung im Ramm-Rüttelblechverfahren

**12.02.0010 Probefeld herstellen**
*** Pauschalposition
Menge: 1,000 psch

**12.02.0015 Freistemmen Lagerfugen**
Menge: 0,000

**12.02.0020 horizontale Abdichtung im Ramm-Rüttelblechverfahren bis 37,5 cm**
*** Bedarfsposition ohne GB
Herstellung einer Horizontalsperre durch abschnittsweises Auftrennen des Mauerwerks und Einbau einer Sperrbahn, inkl. kraftschlüssigem Vermörteln.

Abrechnung: lfm
Menge: 40,000 lfm

**12.02.0040 horizontale Abdichtung im Ramm-Rüttelblechverfahren bis 50 cm**
*** Bedarfsposition ohne GB
Herstellen einer horizontalen Abdichtung mittels Edelstahl-Rammblechen im Ramm-Rüttelverfahren bei Wanddicken bis 50 cm einschließlich aller Nebenleistungen.
Menge: 40,000 lfm

**12.02.0060 wiederherstellen von Mauerwerk**
*** Bedarfsposition ohne GB
Beschädigte Mauerwerksbereiche nach Durchführung der Abdichtungsarbeiten fachgerecht ergänzen und instand setzen.
Menge: 30,000 m²

**12.02.0061 Putzanschlüsse und Oberflächen an Bestandsflächen angleichen.**
Putzanschlüsse und Oberflächen im Bereich der ausgeführten Abdichtungsarbeiten fachgerecht wiederherstellen und an Bestandsflächen angleichen.
Menge: 10,000 m²

**12.02.0070 Hohlkehle aus Epox herstellen**
Hohlkehle Epoxidharz + Quarzsand herstellen.
Menge: 0,000 lfm

### Bereich 13 Sonstige Arbeiten

#### Abschnitt 13.01 Hofarbeiten

**13.01.0070 Regenfallrohr abnehmen und wieder anbringen**
*** Bedarfsposition ohne GB
Vorhandene Regenfallrohre einschließlich Befestigungen demontieren und nach Abschluss der Arbeiten wieder montieren.
Menge: 4,000 Stck

**13.01.0080 Standrohre erneuern**
Text : versetzen
Menge: 0,000

#### Abschnitt 13.02 Grundstücksmauern Innenhof

**13.02.0010 Klinkerziegel ausbessern**
Klinkerziegel durch Austausch einzelner
Steine ausbessern;
Lose bzw. kaputte Steine durch Aufschneiden
der Stoßfuge ausbauen und als Bauschutt entsorgen.
Neueinbau von Klinkersteinen und anpassen an das bestehende Mauerwerk.
Maße: NF, 240 x 115 x 71 mm
Ort: Grundstücksmauer Innenhof
Menge: 25,000 Stck

**13.02.0020 Glattputz aussbessern**
Glattputz aussbessern - Kalkzementputz
Menge: 38,000 m2

**13.02.0030 Außenwandanstrich**
*** Bedarfsposition ohne GB
Außenwandanstrich auf Putzuntergrund
Menge: 38,000 m2

### Bereich 14 Dokumentation / Abnahme

#### Abschnitt 14.01 Dokumentationen

**14.01.0010 Fotodokumentation Bestand**
*** Pauschalposition
Fotografische Dokumentation des Bestands vor Beginn der Arbeiten zur Beweissicherung und Nachweisführung. Dokumentation aller relevanten Bauteile und Schadensbereiche. Übergabe in digitaler Form.
Menge: 1,000 psch

**14.01.0020 Fotodokumentation Ausführung**
*** Pauschalposition
Begleitende Fotodokumentation der Ausführung während der Bauarbeiten, einschließlich relevanter Arbeitsabschnitte und verdeckter Leistungen. Übergabe in digitaler Form.
Menge: 1,000 psch

**14.01.0030 Revisionsunterlagen**
*** Pauschalposition
Zusammenstellung und Übergabe vollständiger Revisionsunterlagen, bestehend aus Produktdatenblättern, Ausführungsnachweisen, Plänen und Dokumentationen der ausgeführten Leistungen.
Menge: 1,000 psch

**14.01.0040 Feuchtemessung nach Fertigstellung**
*** Pauschalposition
Durchführung einer Feuchtemessung nach Abschluss der Sanierungsarbeiten zur Kontrolle der Bauwerks- bzw. Bauteilfeuchte. Dokumentation der Messergebnisse und Übergabe als Nachweis.
Menge: 1,000 psch
